# Schlosserarbeiten, Haustür, Vordach BK-Anlage
Angebotsaufforderung (GAEB 90, DA83)
Währung: EUR

## Zusätzlicher Text
A)  ALLGEMEINE VORBEMERKUNGEN
=================================================================

A1) ALLGEMEINES

Dem Leistungsverzeichnis liegen die "Zusätzliche Vertragsbedingungen für
die Ausführung von Bauleistungen (Z-VOB/B)" der Covivio Immobilien GmbH
zugrunde.

Für sich auf dieses Leistungsverzeichnis beziehende Beauftragungen
gelten die Vertragsbedingungen in jedem Einzelfall als vereinbart.
Sofern zukünftig als Ersatz für die aktuell gültigen Z-VOB/B mit dem
Auftragnehmer neue Z-VOB/B vereinbart werden, gelten für nach
Gültigkeitsbeginn die neuen Z-VOB/B beauftragte Leistungen
ausschließlich die neuen Z-VOB/B.

Für nach diesem Leistungsverzeichnis ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dritter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber erwartet vom Auftragnehmer tatkräftige Unterstützung
bei den Bemühungen, berechtigten Mieterwünschen zu entsprechen. Dazu
gehören insbesondere folgende Verpflichtungen:

1)  Alle Handwerker/Mitarbeiter des Auftragnehmers haben die
Verpflichtung, Kunden insbesondere  Mietern höflich und hilfsbereit zu
begegnen. In Gesprächen mit den Mietern ist das Bemühen von  Covivio
Immobilien GmbH um einen verbesserten Kundendienst herauszustellen.

2)  Die Mieter sind rechtzeitig vor Durchführung der Arbeiten zu
verständigen, ggf. durch
  Aushang im Treppenhaus oder auch individuelle Terminvereinbarung mit
dem einzelnen Mieter.

3)  Möbel und sonstiges Mietereigentum, Bodenflächen und angrenzende
Bauteile etc. im Bereich
  der auszuführenden Arbeiten sind durch Folie, evtl. Schaltafeln oder
Ähnliches zu schützen.

A3) PREISE

Soweit und sobald Überschreitungen absehbar sind, ist hierüber dem
zuständigen Bauleiter ein schriftliches Angebot einzureichen und eine
gesonderte Vereinbarung über die Einkaufsabteilung zu treffen.

In den Einheitspreisen sind sämtliche Kosten, wie Lohn-, Material- und
Nebenkosten enthalten, insbesondere auch:

1)  Koordination / Terminabsprache(n) mit dem(den) Mieter(n) /
Kundenbetreuer(n) / Bauleiter(n)

2)  sämtliche Fahrt- und Transportkosten,

3)  sämtliche tariflichen Zulagen wie z. B. Schmutz- und Staubzulagen,
Zulagen für ekelerregende
  Arbeiten etc.,

4)  die Gestellung, Vorhaltung und spurlose Entfernung aller
erforderlichen Gerüste und
  Absperrungen (ggf. auch Warnschilder) bis zu einer Höhe der
Arbeitsbühne von 2 m; die
  Mitbenutzung der Gerüste ist allen mit Reparaturarbeiten
beschäftigten Firmen kostenlos zu
  gestatten,

5)  Befestigungsmittel aller Art; Hilfsstoffe wie Nägel, Bindedraht
und Kleinmaterial sowie alle
  Baustoffe, die zur kompletten Erstellung der Leistung erforderlich
sind,

6)  die Abdeckung von Einrichtungsgegenständen zum Schutz vor
Beschädigung und
  Verschmutzung,

7)  das, ggf. tägliche, Säubern der Arbeitsstelle,

8)  der Ausbau und Abtransport sowie die ordnungsgemäße Entsorgung,
einschließlich
  Kippgebühren, sämtlichen Bauschutts und aller alter, schadhafter
Teile. Teile, für die sich der
  Auftraggeber eine generelle oder einzelfallbezogene Prüfung
vorbehalten hat, sind bis zu diesem
  Zeitpunkt, längstens jedoch für die Dauer von 10 Wochen, vom AN
vorzuhalten und dürfen erst
  danach entsorgt werden.

9)  Alle weiteren Nebenleistungen, die zur Erfüllung der in den
Leistungspositionen beschriebenen
  Hauptleistungen, unter Beachtung aller einschlägigen Vorschriften,
erforderlich sind, aber nicht  gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der Auftragnehmer
jedem Dritten aufzuerlegen, dessen er sich zur Erfüllung dieser
Pflichten bedient.
Das Leistungsverzeichnis darf weder ganz noch teilweise in irgendeiner
Form Dritten entgeltlich oder unentgeltlich zugänglich gemacht werden.

## Zusätzlicher Text
B)  ALLGEMEINE TECHNISCHE VORBEMERKUNGEN
======================================================================

B1) ALLGEMEINES

Für Lieferung und Ausführung gelten neben dem Leistungsverzeichnis:

1.  die neuesten DIN-Vorschriften (ausgenommen DIN 1961), VDE- und
VDI-Richtlinien,

2.  die Vorschriften der zuständigen Behörden z. B. Bauaufsicht,
Gewerbeaufsicht, Brandverhütung,
  TÜV, Berufsgenossenschaften und Versorgungsbetriebe,

3.  die Bestimmungen der Gerüstbauordnung,

4.  die Festlegungen des jeweiligen Werkstoffherstellers. Die
Werkstoffe müssen den
  geforderten Bedingungen der Leistungsbeschreibung entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor zu prüfen, ob der Auftragneher seinen
Pflichten nachgekommen ist. Hierzu kann der Auftraggeber Einsicht nehmen
in die vom Auftragneher nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung läßt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7 SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden, die
bei ungesicherten Umgang im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
BESONDERE TECHNISCHE VORBEMERKUNGEN
=================================
für Lieferung und Einbau von Kunststoff-Fenstern, einschl.
Ausbau der vorhandenen Fenster.

Für dieses Objekt sollen Profile folgender
Hersteller zur Ausführung kommen.

- inoutic GmbH,
- Kömmerling,
- Brügmann,
- Trocal,
- Wavin,

Abweichungen hiervon sind nur mit unserer Genehmigung bzw. in Abstimmung
mit uns zulässig.

Angebotenes Erzeugnis :
.........................................................
  (vom Bieter unbedingt
anzugeben)

- System Mitteldichtung
- flächenversetzt

U-Wert
Gesamt Fenster U-Wert Uw  < 0,95 W/m²K
  Glas Ug <  0,6 W/m²K
Verglasungsart: 3-fach Verglasung mit warmer Kante,

U-Wert Alu-Türanlagen: Gesamt U< 1,3 W/m²K,
Ug=1,1 W/m²K

bewertetes Schalldämmmaß Fenster Rw,r > 34 dB (min. Schallschutzklasse
2) ,vgl. DIN 4109

Farbe Profile RAL nach Angabe der Bauleitung

Bodentiefe Fensteranlage, sowie Fensteranlagen, die keine  ausreichende
Brüstungshöhe von mind. 70 cm haben, sind mit Verbundsicherheitsglas
auszustatten, auch wenn in den Leitungstexten nicht explizit
beschrieben.

Ausführungszeitraum :

Weitere Bedingungen zur Herstellung, Lieferung und Montage von Einfachfenstern aus Kunststoff mit Isolierverglasung sind:

Die Empfehlungen des Institutes für Fenstertechnik
Rosenheim für die Gütegemeinschaft Kunststoff-Fenster.

Der "Prüf- und Bewertungsstandard der Gütegemeinschaft
für Kunststoff- Fensterprofile" im Qualitätsverband
Kunststofferzeugnisse e.V.

Die Festlegungen des Profilhersteller.

Die Fenster und Türen müssen die Anforderungen des Gebäudenergiegesetzes
(GEG)

für Gebäude mit normalen Innentemperaturen erfüllen
und die Werte der
- Beanspruchungsgruppe "C" -
erreichen.
Diese Werte sind durch Prüfzeugnisse nachzuweisen.

Nach Auftragserteilung, vor Beginn der Arbeiten in der
Werkstatt sind objektbezogene Detailzeichnungen dem
Auftraggeber zur Genehmigung vorzulegen.
Das gilt insbesondere für Fenster in Dachgauben und für
Fenstererneuerungen im Zusammenhang mit Fassadenarbeiten.

Die Entwässerung der Flügel- und Blendrahmen muß verdeckt, ohne Beeinträchtigung der Sichtflächen, durch
die äusseren Kammern geführt werden, ohne Berührung der
Verstärkungskammer. Ausgenommen hiervon sind Balkontürschwellen, diese sind nach vorn über Wasserablaufröhrchen zu entwässern. Die Röhrchen sind mit Entwässerungskappen abzudecken.

Die Befestigung tragender Beschlagteile muß in Stahl
erfolgen.
Die Armierungs- und Konstruktionsprofile aus Stahl sind
durch Feuerverzinken vor Korrosion zu schützen.

Die nicht bündige Rahmenkonstruktion ist mit einem
Wetterschenkel mit Endkappen und durchgehender
Nippelleiste abzudecken.
Balkontürschwellen sind mit LM-Profilen passend zum Sy-
stem, abzudecken.

ROLLADENANLAGEN
---------------
Die Ausführung der Rolladenanlagen ist in der Leistungsbeschreibung festgelegt.

Optionalausführungen
(Sofern im Leistungsverzeichnis abgefragt):

Alu - Rollladenpanzer aus doppelwandigem Aluminium, rollgeformt,
einbrennlackiert, ausgeschäumt.
Gegen seitliches Verschieben mit Hart -PVC Entgleiten arretiert.
Aluminium Rolladenprofil  TE  54, 54 mm x 14,00 mm.

Rollladen-Rohrmotor (Einsteckantrieb): Der Schalldruckpegel der
elektrisch betriebenen Anlage von 30 dB(A) in schutzbedürftigen Räumen
darf nicht überschritten werden. Hier gilt die DIN 4109, Tab. 4- Zeile
2, Tab.6, Ziff. 7 und Ziff. 2.5, Bbl.2 . Hier ist ein Nachweis durch den
Hersteller zu erbringen

VERARBEITUNG
------------
Für die Beurteilung der Verarbeitung gilt
RAL-RG 716/1 Abschnitt III,
Kunststoff-Fenster Gütesicherung

Schweißwülste sind restlos zu entfernen und sauber beizuarbeiten, Gehrungsnähte sind auszufräsen.

Beschlagteile müssen DIN 18357 "Beschlagarbeiten" entsprechen, ausreichend rostgeschützt sein oder aus nicht
rostendem Material bestehen. Es sind nur vom Profilhersteller empfohlene, verdeckt liegende, Beschläge mit
Eingriffbedienung zu verwenden.

VERGLASUNG
----------
Die Isolierverglasung mit Luftzwischenraum ist
entsprechend den Bedingungen der Glashersteller und denen des Profilherstellers als Trockenverglasung mit
Dichtungen aus "ATPK" nach DIN 7863 auszuführen.
Zur Verklotzung sind nur weichmacherfreie Kunststoffklötzchen -keine Holzklötzchen- zu verwenden.

DEMONTAGE DER VORHANDENEN FENSTER
---------------------------------
Der Auftragnehmer hat die Fenster, Blenden und Rolladenanlagen so auszubauen, daß weder die Fassadenflächen
noch die inneren und äusseren Leibungen beschädigt werden.
Vom Auftragnehmer zu vertretende Mauerwerks- bzw.
Putzschäden, sind fachgerecht und kostenlos zu beseitigen.
Die Demontage der alten Fenster- u. Türanlagen ist in die Einheitspreise
mit einzukalkulieren.

MONTAGE DER NEUEN FENSTER
---------------------------
Die Fenster und Fenstertüranlagen sind DIN- gerecht mit der
erforderlichen Mindestfugenbreite einzubauen.
Die Montage hat mit Hilfe von Trag- und Distanzklötzen zu erfolgen.
Sie sind so anzuordnen, daß die Wärmedehnung der Fensterprofile
nicht behindert wird.
Die Befestigung muß mechanisch ( Rahmendübel, Winkelbleche,
Anschluß- oder Montagezargen usw.) erfolgen.
Schäume und Kleber sowie Nägel sind nicht zulässig.
Holz- Hilfskeile sind keine Tragklötze und nach der Befestigung des
Rahmens wieder zu entfernen.

ANSCHLUß UND ABDICHTUNG ZUM BAUKÖRPER
-------------------------------------
Der Anschluß zum Baukörper ist wind- und regendicht
auszubilden.

Dichtung (außen)
--------
Die Fugen zwischen Fenster  und Bauwerk sind durch
einbauen eines entsprechenden Kompribandes abzudichten.

Dichtung (innen)
--------
Die Anschlußfugen zwischen Fenster und Bauwerk sind vollständig
mit Mineralwolle bzw. dem Fugenschlauch Vario FS 2 von Isover
(oder gleichwertig) auszufüllen.
Anschließend sind die Fenster und Fenstertüranlagen vierseitig zu
verleisten. Die Verleistung darf erst nach Abnahme der ausgefüllten
Fugen ausgeführt werden.
Fußleisten und Viertelstäbe im Bereich der Fenstertüren sind vor
dem Einbau der neuen Anlagen auszubauen und im Zuge der
Verleistung wieder anzubringen, ggfs. zu erneuern.

ÖFFNUNGSMAßE
-------------
Die angegebenen Öffnungsmaße sind lichte Weiten, gemessen zwischen den Leibungen, Oberkante Außenfensterbank
und Unterkante Fenstersturz. Bei Öffnungen mit Rund-
oder Segmentbögen sind die größten lichten Höhen angegeben.
Die in den Positionstexten angegebenen Maße dienen der Orientierung. Vor
der Fertigung ist ein örtliches Aufmaß zu nehmen und danach entsprechend
sind die Fensteranlagen zu fertigen.

Die Maße sind vor Fertigung örtlich eigenverantwortlich zu
prüfen. Die Aufmaße mit Skizzen sind zur Freigabe der örtlichen BL
vorzulegen.

AUSFÜHRUNGSFRISTEN
------------------
Der Arbeitsbeginn auf der Baustelle ist nach Terminplan
festgelegt.
Die Baustelle ist so zu besetzen, daß täglich mind. 15
Fernsteranlagen eingebaut werden.

NEBENLEISTUNGEN
---------------
Leistungen im vorstehenden Text, die im Leistungsverzeichnis nicht besonders erwähnt sind, gelten als Ne-
benleistungen und werden nicht vergütet.

BESCHLÄGE
----------
Die Beschlagteile haben der DIN 18257 -neueste Fassung-
zu entsprechen, undaus nicht rostendem Material zu bestehen.
Es sind nur verdeckt liegende Beschläge, passend zur Fenstergröße,
mit Einhandgriff-Bedienung zu verwenden.

Es sollen folgende Fabrikate zur Ausführung kommen.

- Siegenia
- Roto

Abweichungen hiervon sind nur mit unserer Genehmigung bzw. in
Abstimmung mit uns zulässig.

Angebotenes Fabrikat :
........................................................
  (vom Bieter unbedingt
anzugeben)

  Beschlag - Dreh-Kipp-Flügel
A) Einhand-Dreh-Kipp-Beschlag mit Einstiegsicherung,
  nachregulierbarer Schere, Falzband und verstellbarem Ecklager.

B) ab 0,90 m Falzhöhe, mit bandseitigem Mittelverschluß,

C) ab 1,00 m Falzbreite, mit oberem und unterem
  Mittelverschluß.

  Beschlag - Drehflügel
A) Dreh-Flügel-Beschlag mit 3 Einbohrbändern und
  Auflaufstütze mit Stellschraube
B) ab 1,00 m Falzbreite zusätzlich mit oberem und
  unterem Mittelverschluß.

Beschlag - Dreh-Kipp-Tür
Einhand-Dreh-Kipp-Beschlag
mit Schnäpper und äußerem
Anziehgriffgriff, ca. 70 mm.
Balkontürschwellen sind mit
LM-Profilen passend zum System,
abzudecken.

Anordnung der Beschläge
------------------------
Bewegliche Fenster
Siehe Angaben in den Positionen
(Reinigungsmöglichkeit beachten)

Unbewegl. Fenster
kein Beschlag, Verglasung erfolgt im Blendrahmen.

Fenster im Erdgeschoß
Sämtl. Fenster und Türen im Erdgeschoß erhalten einen
einbruchhemmenden Beschlag, Favorit KF Sicherheitsstufe B,
o. gleichw. , mit Fehlbedienungssperre und einer unter die Formolive
geschraubten Hebelsperre (statt abschließbarer Formolive)

Angaben zur Maßnahme
Die Arbeiten werden an bewohnten Häusern ausgeführt,
das bedingt mehrere Teilabschnitte der Ausführung, z.B.

Fertigstellung hausweise.
Sämtl. Arbeiten in einer bewohnten Wohnung müssen
in längstens 1 Tag erledigt werden.
Bodenflächen und angrenzende Bauteile
im Bereich der auszuführenden Arbeiten sind
durch Folien, evtl. Schaltafeln o.ä. zu schützen.

Baustoffe und Bauteile dürfen nicht in Treppenhäusern
und auf Verkehrsflächen gelagert werden.

In den Einheitspreisen sind enthalten:
--------------------------------------
die Schuttabfuhr einschl. Entsorgungsgebühren in allen
Positionen.
die rechtzeitige Benachrichtigung der Wohnungsinhaber
über den beabsichtigten Beginn der Arbeiten
die Rückerstattung der Kosten für Wasser u. Strom,
falls beim Wohnungsinhaber entnommen,
die Verpflichtung des Arbeitnehmers, andere Gebäudeschäden, die bei Ausführung seiner Leistung bekannt
werden, unverzüglich dem zuständigen Bauführer bzw. Be-
standsverwalter zu melden
sämtliche Lieferungen und Leistungen, die zur sachgemäßen Herstellung der Arbeiten erforderlich sind, wie
z.B. Fahrt- u. Transportkosten, Standgebühren u. dergl.
erforderliche Gerüste bis zu einer Höhe der Arbeitsbühne von 2,00 m über Flur und Schutzgerüste gemäß den Un-
fallverhütungs-Vorschriften, soweit kein Arbeitsgerüst
bauseits gestellt wird
die Mitbenutzung der Gerüste ist allen mit Reparaturarbeiten beschäftigten Firmen kostenlos zu gestatten.
das tägliche Säubern der Arbeitsstelle bei Arbeitsschluß. Bauschutt darf grundsätzlich nicht im Gebäude
gelagert werden
das Schützen der Bodenflächen und angrenzenden
Bauteile

Sämtliche Baustoffe und Einbauteile müssen hinsichtlich
ihrer Art und ihrer Verarbeitung den bei Ausführung
aktuellen DIN-Vorschriften und sonstigen anerkannten
bautechnischen Richtlinien entsprechen.
In der Regel sind gütegeschützte Baustoffe und Einbauteile
zu verwenden. Der Auftraggeber kann einen Gütenachweis
für diese Materialien verlangen. Wenn nicht gütegeschützte
Baustoffe oder Einbauteile angeboten oder eingebaut werden,
hat der Auftragnehmer auf seine Kosten den Gütenachweis zu erbringen.
( CE Kennzeichnung Der Auftraggeber ist berechtigt, die Verwendung nicht
normengerechter oder ungeeignet erscheinender Materialien abzulehnen.
Der Auftraggeber ist in begründeten Fällen berechtigt,
Materialproben zu entnehmen und prüfen zu lassen.

## Zusätzlicher Text
Vorbemerkungen / Angaben zum Objekt

Vor Angebotsabgabe wird eine eigenständige Besichtigug der
Gebäude und der Bauumfeldes empfohlen. Gemeinsame Ortsbesichtigungen
finden nicht statt. Der Bieter hat
sich selbst an der Baustelle ausreichend zu informieren.

An den GebäudenEiffestraße 235-243  werden energetische
Modernisierungsmaßnahmen durchgeführt. Folgende Maßnahmen werden
ausgführt:
WDVS, Balkonsanierung inkl. neuer Balkongeländer, Elektroarbeiten,
Erneuerung der Tür- und Fensteranlagen, Dacharbeiten u.weiteres.

Die gesamte Bauzeit beträgt ca. 10 Monate

Die Gerüste werden allen Gewerken zur Nutzung zur Verfügung gestellt.
Materialtransport, Bauaufzüge etc. sind nicht enthalten und sindin die
EP einzukalkulieren. Schutz der Arbeiten vor Unfallgefahren,
Witterungseinflüssen und Diebstahl sind durch den AN sicherzustellen.
Während der Bauzeit ist die Baustelle in einem sauberen Zustand zu
halten und regelmäßig aufzuräumen.

Wasser und Baustrom  werden bauseits im Bereich des Baufeldes an einem
zentralen Punkt kostenlos zur Verfügung gestellt. Zuleitungen zu den
Verbraucherstellen sind selbständig herzustellen und vorzuhalten.

Aufmaßtermine, Ausführungstermine in den Wohnungen u. Ladenlokalen, sind
eigenständig vom AN mit den Meitern zu vereinbaren (per Aushänge o.
persönlichen Mieterkontakt). Kontaktdaten der Mieter können für die
Dauer der Maßnahmen zur Verfügung gestellt werden. Die vereinbarten
Termine sind
zuverlässig / verbindlich einzuhalten.

Die Flächen auf der Gebäuderückseite, sind als Materiallagerfläche nicht
geeignet, da sich unterhalb dieser Fläche ein Tiefgarage befindet. Daher
ist das lagern von Material und anderen schweren Gegenständen nicht
gestattet.

Feuerwehrzufahrten und Stellflächen
Die Feuerwehrzufahrten und Abstellflächen gem. des beiliegenden
Lageplanes dürfen für die Baustelleneinrichtung nicht genutz werden.
Diese Bereiche sind ständig freizuhalten.
Kurzfristige Nutzung für Materiallieferung, Be- und Entladen ist
zulässig.

## Zusätzlicher Text
Zusätzliche-Technische Vorbemerkungen  für Fenster-, Rollläden- u.
Haustüranlagen

Allgemein
Maßgebend für die Lieferung und Ausführung der Leistungen sind die ATV
in der VOB-Teil C und weitere DIN-Vorschriften.
Alle Leistungen sind nach dem zum Zeitpunkt der Ausführung geltenden
Normen, Verordnungen, Richtlinien etc. auszuführen.
Weiterhin gelten sämtliche europäischen und nationalen Vorschriften,
Merkblätter, Stoff- und Prüfnormen usw. jeweils in ihrer aktuellen
Fassung.

Als vereinbart gelten weiterhin die Herstellerverarbeitungs- angaben,
Zulassungen und Empfehlungen der jeweiligen Fachverbände.
Folgende Vorschriften sind besonders zu beachten:

GEG  Gebäudeenergiegesetz
Unfallverhütungsvorschriften/ Regeln der BG Bau (Berufsgenossenschaft
der Bauwirtschaft)
BGV  BG-Vorschriften
BGR  BG-Regeln
BGI  BG-Informationen
BGG  BG-Grundsätze

BetrSichVBetriebssicherheitsverordnung mit den dazugehörigen Technischen
Regeln "TRBS"
a.a.R.d.T.Die Allgemein anerkannten Regeln der Technik

Grundsätzlich sind nur Produkte zu verarbeiten die  entsprechend der
europäischen Richtlinien eine CE-Kennzeichnung unterliegen und besitzen.
Bezüglich der Wärmeleitfähigkeit sind zusätzlich zur
CE-Kennzeichprodukte zugelassen, die zudem einer Fremdüberwachung einer
von Ländern zugelassenen Stelle unterliegen und entsprechend überwacht
sind.

VOB:
Nebenden allgemeinen Vertragsbedingungen und diesen technischen
Vorbemerkungen gilt die VOB (Teil B, C), neueste Fassung.

Normen/Richtlinien:
Angegebene bzw. zitierte Normen, Richtlinien und Verordnungen gelten
jeweils in ihrer aktuellen Ausgabe bzw. deren Ersatzwerke.

Statische Anforderungen:
Die Fensterkonstruktion muss so am Baukörper befestigt werden, dass alle
auf sie einwirkenden Kräfte in den Baukörper abgeleitet werden.
Zusätzliche Lasten aus dem Baukörper dürfen nicht vom Fenster
aufgenommen werden.

Unter den angenommenen Beanspruchungen darf sich die Konstruktion nicht
mehr als 1/300 bzw. 1/200 der Länge, maximal jedoch 15 mm durchbiegen.
Die Durchbiegung der einzelnen Verglasungen zwischen den Scheibenkanten
darf nicht über 8mm liegen.

- DIN 1055 Teil 3:  Eigen und Nutzlasten für Hochbauten
- DIN 1055 Teil 4:  Windlasten
- DIN EN 12210: Fenster und Türen - Widerstandsfähigkeit bei Windlast -
Klassifizierung
- DIN EN 12211: Fenster und Türen - Widerstandsfähigkeit bei Windlast -
Prüfverfahren

Wärme- und Feuchtigkeitsschutz:

- DIN4108 Teil 2 : Anforderungen an den Wärmeschutz,
__DIN 4108 Teil 3:  Klimabedingter Feuchteschutz; Anforderungen,
Berechnungsverfahren und Hinweise  für Planung und Ausführung
__DIN 4108 Beiblatt 2:  Wärmebrücken - Planungs- und
Ausführungsbeispiele
__DIN EN ISO 10211:  Wärmebrücken im Hochbau - Wärmeströme und
Oberflächentemperaturen
  Gebäudeenergiegesetz (GEG)

__DIN EN 10077 Teil 1und Teil 2: Wärmetechnisches Verhalten von
Fenstern, Türen und Abschlüssen
  (U-Wert-Berechnung bzw. -Tabellen)
__DIN EN 12412 Teil 2:  Wärmetechnisches Verhalten von Fenstern, Türen
und Abschlüssen (Meßung Rahmen)
__DIN EN 12412 Teil 4: Wärmetechnisches Verhalten von Fenstern, Türen
und Abschlüssen (Meßung Rollladenkästen)
- DIN EN ISO 12567 Teil 1: Wärmetechnisches Verhalten von Fenstern und
Türen
(Meßung Fenster)

Für die Anforderungen an den Wärmeschutz gelten allgemein die
Ausführungen des GEG.

Die Einwirkung von Schlagregen und Tauwasser ist so zu begrenzen, dass
Schäden vermieden werden, z. B. unzulässige Minderung des Wärmeschutzes.

Schallschutz:
Für den Schallschutz gelten DIN 4109, sowie DIN EN 20140, DIN EN 717.
Anschlüsse zwischen Fenster (Türen) und Baukörper sind unter Beachtung
der Anforderungen an die Schalldämmung der Fenster (Türen) auszubilden.
Alu-Fensterbänke und Blechverkleidungen sind zu entdröhnen. Hier ist
auch die DIN 18360 zu beachten.

Einbruchhemmung u. Sicherheit:
Für die Einbruchhemmung gelten DIN EN 1627 (Anforderungen und
Klassifizierung), DIN EN 1628-1630 (Prüfverfahren), DIN EN 356
(einbruchhemmende Verglasung), sowie Aushebelschutz-Richtlinien.
Die Einstufung in die Widerstandsklassen der Verglasung (P1 bis P8) ist
durch einen gültigen Prüfbericht nachzuweisen.
Die Einstufung in die Widerstandsklassen RC 1 bis RC 6 ist durch einen
gültigen Prüfbericht nachzuweisen.
Für angrenzende Bauteile müssen ebenfalls Anforderungen nach DIN EN 1627
zugrundegelegt werden. Nichttransparente Ausfachungen nach DIN EN 356.

Zu liefernde Mindestwiderstandsklasse: RC 1 N

Barrierefreies Bauen
Für die Planung von barrierefreien Wohnräumen, soweit notwendig bzw.
gefordert,  sind die Vorgaben der Normen DIN 18024, DIN 18025 und DIN
18040 einzuhalten.

Umwehrungen
Die Vorgaben für Absturzsicherung und Umwehrung sind den jeweiligen
Landesbauordnungen der Länder (LBO) zu entnehmen.

Recycling:
Es werden nur Fenster/Tür-Systeme bewertet, die eine Entsorgung mit
anschließendem Recycling gewährleisten.
Altfenster und Profilreste müssen aufgearbeitet, stofflich getrennt und
wiederverwertet werden.
Ein Nachweis ist auf Verlangen der Bauleitung vorzulegen.

Ü-Zeichen im Fensterbau:
Für Fenster, Türen und Aufsatzrollladen ist vom Auftragnehmer ein
Übereinstimmungsnachweis zu führen und die Produkte (z.B. im
Lieferschein) sind mit dem Ü-Zeichen zu kennzeichnen.

Hierzu ist eine werkseigene Produktionskontrolle notwendig. Betriebe,
die das RAL-Gütezeichen führen und/oder nach ISO 9000 zertifiziert sind,
erfüllen diese Voraussetzung automatisch.
Schlagregen- und Fugendurchlässigkeit:
Schlagregendichtheit und Fugendurchlässigkeit müssen entsprechend der
DIN EN 12207 / 12208 ausgeführt werden. Der Widerstand bei Windlast muss
den Normen DIN EN 12210 und DIN 12211 entsprechen.

PVC-U:
Es sind nur Kunststoffprofile aus Qualitätsmarkenrohstoffen auf der
Basis eines weichmacherfreien, hochschlagzähen Polyvinylchlorids(PVC-U)
zugelassen. Diese können sowohl vollständig aus Frischmaterial bestehen
als auch aus einem Recyclatkern, wenn dieser in Coextrusion hergestellt
und umlaufend durch PVC-U Frischmaterial abgedeckt ist.

Die Formmasse für Frischmaterial muss in den Materialeigenschaften min.
dem Typ:
_  ISO 1163-PVC-U, EDLP,082-25-T23, entsprechen.

Für die Qualität der Kunststoffprofile gilt die RAL Güte- und
Prüfbestimmung  Abschnitt1  RAL-GZ 716/1.
Die Hauptprofile müssen den Anforderungen der Klasse A entsprechen.

Metallteile:
Alle Aussteifungen müssen aus sendzimirverzinkten Stahl sein, mit einer
Mindestwandstärke
s _ 1,5 mm. Die Güte der Stahlprofile muß den Bezeichnungen mit
DX51D+Z150-N-A entsprechen.
Es gelten hierfür die Normen DIN EN 10346, DIN EN 10162 und für
Toleranzen DIN EN 10143.

Dichtungen:
Außendichtungen zwischen Blend- und Flügelrahmen, sowie zwischen Glas
und Glasleiste müssen systemgerecht sein.
Es dürfen nur vom Systemhersteller zugelassene Dichtungen verwendet
werden.

Qualitätsstandard:
Es dürfen nur Profilsysteme angeboten werden, die den Güte- und
Prüfbestimmungen gemäß RAL-Richtlinien GZ 716/1 entsprechen.
Alle Hauptprofile müssen mit dem Prüfzeichen der Gütegemeinschaft (QKE)
gekennzeichnet sein. Entsprechende und gültige Prüfzeugnisse sind auf
Verlangen vorzulegen.

Prüfnachweise müssen auf die geforderten Beanspruchungen ausgestellt
sein.
Die zum Einsatz kommende Flügelgröße muss in Abhängigkeit von der
Beanspruchung den Verarbeitungsrichtlinien des Systemgebers entsprechen
und durch Eignungsprüfungen (Systemprüfung) nachgewiesen werden.

Profilausbildung:
Alle Basisprofile müssen als 5-Kammerprofile ausgebildet sein. Die
äußeren und inneren Sichtflächen müssen nach RAL 3 mm (Klasse A) und die
Profiltiefe muss min. 70mm betragen.
Die Befestigung aller Beschlagteile muss durch min. zwei PVC-Wandungen
erfolgen.
Blend- und Flügelrahmenfalze müssen nach Vorschrift entwässert,
Glasfalze zusätzlich belüftet werden.
Entwässerungsschlitze müssen min. 6 x 30 mm groß und entsprechend den
Richtlinien angeordnet sein. Ein öffnen der Verstärkungskammer ist nicht
zulässig. Entwässerungsöffnungen in den Sichtflächen sollen durch
PVC-Kappen abgedeckt werden.

Rahmenverbindungen:
Bei geschweißten Rahmenverbindungen muss die Nahtgüte der Eck- und
T-Stöße den Werten der RAL-Gütebestimmungen entsprechen.
Eckverbindungen sind im Press-Stumpf-Schweißverfahren herzustellen.
Gehrungen müssen der Scheibenlast und den funktionellen Belastungen
dauerhaft standhalten.
Bei Riegel und Pfosten sind einwandfrei abdichtende Schraubverbindungen
zugelassen.

Beschläge:
Beschläge müssen nach DIN 18357 ausgebildet sein und den Güte- und
Prüfbestimmungen der Gütegemeinschaft entsprechen. Die Prüfnachweise
müssen auf die geforderten Beanspruchungen und Flügelgröße ausgestellt
sein.

Eck-, Scherenlager und Rollzapfen müssen justierbar sein. Das Ecklager
muss den Flügel bei jeder Stellung sicher führen und ein Aushebeln durch
aufschlagende Flügel verhindern. Die Ausstellschere muss sicher
verhindern, dass sich der Flügel bei einer Fehlbedienung aushängt oder
aufschlägt.

Bei Kippbeschlägen mit Gestänge muss zusätzlich eine Sicherungsschere im
Falz angebracht werden. Für Drehbeschläge müssen die Scharniere und
Lager im Eckbereich angebracht werden und verstellbar sein. Entsprechend
der Flügelhöhe sind auf der Bandseite ausreichend Verriegelungen zu
montieren.

Balkon- und / oder Terrassentüren erhalten Rollschnäpper und
Zuziehgriff.
Fußpunktausführung bei Balkon- und/oder Terrassentüren siehe
Positionstext. Blendrahmenschwellen erhalten einen Alu-Trittschutz.

Montage:
Der Ausgleich von Bewegungen durch Temperaturveränderungen, Windlasten
und Bauwerksverformungen muss gewährleistet sein. Die Befestigung muss
mit auf das Mauerwerk abgestimmten Durchsteckdübel oder Ankern,
spannungsfrei erfolgen.

Der Befestigungsabstand von einer Ecke (Rahmen, Pfosten, Sprosse) muss
ca. 150 mm (bei weißen Profilen) und ca. 250 mm (bei farbigen Profilen),
der Abstand zwischen den Befestigungspunkten darf max. 700 mm, betragen.
Die Anbindung von zusätzlichen Bauteilen an das Fenster ist nicht
zulässig (z.B. Geländer)

Glasaufbau:
Es dürfen nur Glasscheiben verwendet werden, die im Randverbund ein
Herstellungsdatum und die technischen Eigenschaften (z. B. U-Wert)
aufweisen.
Mehrscheibenverglasungen müssen der Beanspruchungsgruppe 5, nach DIN
18545, Teil 3, (Verglasungstabelle vom Institut für Fenstertechnik in
Rosenheim) entsprechen.

Brüstungsscheiben sind raumseitig mit VSG auszuführen.
Zusätzliche Anforderungen siehe Ausschreibungstext.

Glaseinbau:
Für Verglasungsarbeiten gelten die Verarbeitungshinweise der
Glashersteller,

DIN 18361 (Verglasungsarbeiten)
DIN 18545 (Abdichten von Verglasungen, Verarbeitungsrichtlinien der
Dichtstoffhersteller, Verarbeitungsrichtlinien der Profilhersteller).

Die Glasfalzhöhe muss mind. 24 mm betragen. Der Falzgrund muss eben und
ohne Vorsprünge ausgebildet sein sowie eine vollflächige Auflage der
Trage- und Distanzklötze haben. Glasleisten müssen grundsätzlich innen
liegen, maßgenau eingepasst und konstruktiv so ausgebildet sein, dass
sie durchlaufend kraftschlüssig einrasten.

Der Einbau von Paneelen erfolgt sinngemäß, ggf. mit
Falzverbreiterungsprofilen.
Scheibendicke, Dichtprofile und Glasleisten müssen aufeinander
abgestimmt sein.

Verklotzen:
Tragende Klötze müssen mind. 100 mm lang und gegen Verrutschen gesichert
sein. Trage- und Distanzklötze sind entsprechend der Flügelöffnungsart,
nach den Richtlinien der techn. Beratungsstelle des Glaserhandwerks
Hadamar (Schritt 3), einzusetzen.

Grundsätzlich dürfen keine Holzklötze verwendet werden. Zur Verwendung
kommen nur Klötze aus weichmacherfreien Kunststoffen.

Fugenabdichtung:
Die Anschlüsse zum Baukörper müssen den bauphysikalischen Anforderungen
gerecht werden, d. h. die Normen zum Wärme-, Feuchtigkeits-,
Schallschutz sind einzuhalten. Die Abdichtung der Fuge muss einen
Dampfdruckausgleich zur Außenseite ermöglichen (somit Abdichtung innen
dichter als außen).

Raumseitige Fugen dienen umlaufend als Dampfbremse und müssen
verhindern, dass Feuchtigkeit zwischen Rahmen und Wand eindringen kann.

Das Dichtsystem muss mit den angrenzenden Haftflächen nach DIN 52452
verträglich sein. Die Vorschriften der Dichtsystem-Hersteller sind zu
berücksichtigen.

Bei Abdichtungen mit spritzbaren Dichtstoffen gelten DIN 18540 und DIN
18545 Teil 2.
Eine Zweiflankenhaftung ist sicherzustellen, wobei nichtsaugende
Hinterfüllmaterialien einzusetzen sind.

Für die Abdichtungen mit vorkomprimierten Dichtbändern sind die
Herstellerangaben zu beachten.

Für Abdichtungen mit Abdichtungsfolie gilt DIN 18195.

PVC-Profile dürfen nicht mit bitumenhaltigen Stoffen in Verbindung
kommen, es dürfen nur kaltverschweißbare Folien verwendet werden.

Aufsatzrollladenkasten u. Rollladenprofil/-panzer

Aufsatzrollladenkasten u. Rolladenprofil/ -panzer
Verarbeitung und Montage von Rollladen erfolgt nach DIN 18358 und den
Herstellerrichtlinien.
Der Panzer darf im geschlossenen Zustand keine Luftschlitze aufweisen
und ist mit Aufhängefedern und Arretierung auszubilden.
Entsprechend der DIN 1055 muss der Kasten statisch ausreichend
dimensioniert sein, Aussteifungen müssen im Fensterblendrahmen und/oder
als Stahl-Formteil im Kasten angeordnet werden. Das Bodenprofil muss
nach außen geneigt sein um abtropfendes Regenwasser abzuleiten. Kasten
und Fenster müssen formschlüssig und durch zusätzliches Verschrauben
zusammengefügt werden.

Profilsystem
Es sind nur Systeme zugelassen, die das  RAL-Gütezeichen führen und nach
DIN ISO 9000 zertifiziert sind.

Objektbezogene Vorgaben Fenster:

Folgende Basiswerte sind zugrunde gelegt:

Hinweis: Die Felder sind vom Ausschreibenden vorzugeben / anzupassen.

Profilsystem:  _________________________________

Farbton außen Rahmen:  RAL nach Angabe BL

Farbton innen Rahmen & Flügel:  weiss

Farbton außen Flügel:  RAL nach Angabe der BL

Schallschutzklasse  Rw,r >  34 dB, (min. Schallschutzklasse 2) DIN 4109

Einbruchhemmung nach DIN EN 1627:  RC 2 / keine geprüfte Sicherheit
Verglasungsart:  3- Scheiben-Verglasung

Wärmedurchgangskoeffizient Element:  <  Uw-Wert 0,95 W/m² K

Wärmedurchgangskoeffizient Verglasung:  < Ug-Wert 0,6W/m² K

Randverbund der Isolierglasscheibe:  Alu Kante oder Warme Kante

Klassifizierung nach EN 12207-12210:  B3-7A-3

Schlüssel zur Klassifizierung:

B3  = Widerstandsfähigkeit bei Windlast nach DIN EN 12210
7A  = Schlagregensicherheit DIN EN 12208
3  = Luftdurchlässigkeit DIN EN 12207

Vom Bieter angebotenes Profilsystem:

Jedes gütegeprüftes Profil- und Beschlagsystem kann angeboten werden,
wenn die beschriebenen Kriterien erfüllt sind.

Vom Bieter muss jedoch System und Serie angegeben und der
Profilquerschnitt (mit Zeichnung) dokumentiert werden.

Profilsystem: ........................................  Serie:
.........................................

Vom Bieter angebotenes Beschlagsystem:

Dreh- und Drehkipp-Beschläge

Fabrikat: ...............................................  Serie:
.........................................

Oberlicht-Kippbeschläge

Fabrikat: ...............................................  Serie:
.........................................

Schwingfenster, Hebeschiebe- Hebeschiebekipp- und PSK-Türen das

Fabrikat: ...............................................  Serie:
.........................................

Vom Bieter angebotene Glasart:

Isolierverglasung

Fabrikat: ...............................................  Typ:
...........................................

Der Bieter:
(Datum, Stempel, Unterschrift)

## Haustüren, Briefkästen,Vordächer, Eiffes
Datum: 23.09.26
EP-Anteile: Material; Lohn

### Bereich 1 Haustüren, Briefkästen,Vordächer, Eiffestraße 235

#### Abschnitt 1.1 Hauseingangstürelemente 235

**1.1.10 Tür Holz/Holzwerkstoff abbrechen B 1730 mm H 2200 mm Entsorg. AN**
*** EP-Aufgliederung gefordert
Abbruch der Tür, mit Verglasung, Außentür, einflügelig,
aus Holz/Holzwerkstoff, im Rahmen einer
Totalabbruchmaßnahme, nicht schadstoffbelastet, Element
3-tlg. 2 festen Seitenteilen
Abfall ist nicht gefährlich, Altholzkategorie A II,
Breite Nennmaß Wandöffnung 1730 mm,
Höhe Nennmaß Wandöffnung 2200 mm,

Dicke Rahmen '68' mm,

Dicke Verglasung '10' mm, Isolierverglasung, einschl.
Beschlag,

einschl. Blendrahmen, Ausführung innerhalb des
Bauwerks, Ausführung im Erdgeschoss, Arbeitshöhe bis 2
m, Erschwernis gemäß Vorbemerkungen,
Abbruch von Hand/mit handgeführten Kleingeräten, ohne
Untergrundbeschädigung, ohne Wasserfreisetzung,
aufgenommene Stoffe sammeln, auf LKW des AN laden,
transportieren, entsorgen, zur Verwertungsanlage,
Vergütung der Entsorgung übernimmt AN
Menge: 4,000 St

**1.1.20 Außentürel. Haustüranlage Drehflügeltür 1flg B 1730 mm H 2200 mm 1Seitenteil 1,3W/m2K RC1N Rahmentür Alu**
*** EP-Aufgliederung gefordert
STLB-Bau 2026-4 26
Außentürelement, als Haustür/Haustüranlage, als
Drehflügeltür, einflügelig, mit Anschlagfalz,
Breite Nennmaß Wandöffnung '1730'  mm,
Höhe Nennmaß Wandöffnung '2200'  mm, mit einem
Seitenteil, Wandaufbau im Anschlussbereich mehrschalig
mit Luftschicht, Befestigung an Mauerwerk,
Leibungsmontage außen, in Öffnungen mit Außenanschlag,
bauphysikalische Anforderungen: Wärmeschutz DIN EN ISO
10077-1, DIN 4108-4 Ud kleiner gleich 1,3 W/m2K,
Einbruchhemmung RC 1 N DIN EN 1627,
Ausführung mit Blockzarge/Blendrahmen, Zarge aus
Aluminium, Zarge pulverbeschichtet, ohne Bodeneinstand,
Türschwelle, aus Aluminium, Türschwelle thermisch
getrennt,
Ausführung des Türblatts als Rahmentür, Rahmen aus
Aluminium, Oberfläche der Öffnungsfläche
pulverbeschichtet, Oberfläche der Schließfläche
pulverbeschichtet, Türflügel transparent mit einer
Füllung, aus Isolierglas, 3-fach, mit VSG 2-seitig, mit
Bändern, 4 Bänder je Flügel,
Seitenteil nichttransparent mit 3 Füllungen, als
Metall-Verbundelement, aus Aluminium, Riegel/Sprossen
glas-/füllungsteilend (horizontal geteilt),
vorgerichtet für Notausgangsverschluss DIN EN 179 Typ A
Drücker-Betätigung, mit Einsteckschloss, vorgerichtet
für PZ, mit elektrischem Türöffner, mit
Obentürschließer, mit Bodendichtung, Abdichtung der
äußeren Dichtebene mit imprägniertem Fugendichtungsband
aus Schaumkunststoff, Beanspruchungsgruppe 1 DIN 18542,
3-seitig, einschl. Verleistung, Abdichtung der inneren
Dichtebene mit Dichtstoff (zulässige Gesamtverformung
mind. 12,5 %), 3-seitig, Dämmebene (Funktionsebene)
vollständig ausfüllen, mit Polyurethan-Ortschaum.
Menge: 4,000 St
Zuordnung: 026

**1.1.30 Blendrahmenverbreiterung Außentürel. seitl. 2seitig Rahmen Alu B 20-40mm**
*** Bedarfsposition ohne GB
STLB-Bau 2026-4 26
Blendrahmenverbreiterung für Außentürelement, seitlich
zweiseitig, aus Aluminium, Ansichtsbreite über 20 bis
40 mm.
Menge: 24,000 m
Zuordnung: 026

**1.1.40 Wechselgarn. Drücker Stoß-Stangengriff**
STLB-Bau 2026-4 29
Drückergarnitur DIN EN 1906, Gebrauchskategorie Klasse
3, Dauerfunktionstüchtigkeit Klasse 7,
Feuerbeständigkeit Klasse 0, Sicherheit Klasse 0,
Korrosionsbeständigkeit DIN EN 1670 Klasse 3,
Ausführungsart Typ U, als Wechselgarnitur mit Drücker
und Stoß-/Stangengriff, Maße DIN 18255, aus
nichtrostendem Stahl, matt, gekröpft, Drückerrosette,
verdeckt verschrauben.
Menge: 4,000 St
Zuordnung: 029

**1.1.50 Briefkastenanlage mit Klingelsyste m, Haustür, Alu, 10 Kästen**
Briefkastenanlage gem. DIN EN 13724, bestehend aus
Gehäuse mit Rahmen, Front und Einsatzkästen, mit
integriertem Klingelsystem.

Zweck:  Außenbereich
Vorleistung (baus.):  Aussparung in Eingangstür
Ausführung:  liegende Einsatzkästen, schräg, 10 St
Anordn'nung:  5 St vertikal übereinander, 2 Reihen
Montageart:  als Durchwurf in Eingangstürelement
Material:  Alu, pulverbeschichtet
Farbton:  RAL 7016 / nach Wahl des AG
Schloss:  PZ-Halbzylinder vorgerichtet für bauseitige
Schließanlage
Zubehör:  Lichttaster, Klingeltaster (10 St)
Sonstiges:  Leerelement zum Nachrüsten für Sprechfeld,
Videokamera

Abm.:  ca. 590 x 840 mm

angebot. Fabr.:  '

....................................................'
Menge: 4,000 St

#### Abschnitt 1.2 Vordächer 235

**1.2.20 Glasvordächer 235**
Glasvordächer

System Wandschiene: Vordach Wandprofil System Pauli
&Sohn 1510-17 o. gleichwertig, E6EV1 Aluminium,
bestehend aus
- Wandschiene
-Wärmedämmkonsole
- VSG 17,52 mm mit SentryGlasr ,klar
Kante poliert, einschließlich der nach Systemstatik
erforderlichen Befetigungsbohrungen,
Befestigungsmittel, Druckstempel, Fixiermittel,
Abdeckkappen etc. in fix und fertiger Arbeit.

Die Systemstatik und die Allgeimenen Bauaufsichtlichen
Prüfzeugnisse/-Zulassungen (Allgemeine
Bauartgenehmigung) sind 14 Tage vor Baubeginn
unaufgefordert  bei der Bauleitung
einzureichen.

Abmessungen  je Glasteil : 2500 mm x 900 mm (B/T)
Menge: 4,000 Stck

#### Abschnitt 1.3 Feuerschutztüren 235

**1.3.10 Feuerschutzelement T30-RS Tür**
*** Bedarfsposition mit GB
T 30-1- RS -FSA feuerhemmende Stahl-Feuerschutz- und
Rauchschutztür  geprüft nach EN 1634-1, zugelassen nach
DIN 4102  und DIN 18095, selbstschließend, für den
Einbau in innere Wände.
Anforderungen beidseitig gem. aktueller LBauO
Fabrikat "Teckentrup 42", Zulassung: Z-6.20-1956

oder gleichwertig

Maße bis : Breite 885 mm x Höhe 2000 mm

Einflügeliges Türelement. Anschlagart DIN rechts/links
nach Aufmaß vor Ort.
Flächenbündiges Türblatt ohne Bandprägung verzinkt und
grundiert ähnlich RAL 9002 (Grauweiß),
42 mm dick, 3-seitig gefälzt
Blechdicke 1,0 mm
Türblatt und Eckzarge verzinkt und
grundiert-pulverbeschichtet ähnlich RAL 9002
(Grauweiß), 2,0 mm dick, mit 3-seitiger  Dichtung und
unterem Bodenwinkel, untere Auflaufdichtung für
Schleifdichtung im Türblatt

Befestigung der Zarge durch Schraubmontage/Dübelanker
nach Angaben des Herstellers
Obentürschließer DIN EN 1154, mit Gleitschiene
Einsteckschloss mit Wechsel nach DIN 18250,
PZ-vorgerichtet
Gleichschließend mit Haustüranlage
Kunststoff-Drückergarnitur schwarz. Drücker festdrehbar
gelagert, mit Buntbart-Einsatz und 1 Bb-Schlüssel
1 Sicherungszapfen. FE/KO-Bandgarnitur mit Kugellager
Ausgleichsringe zur Höhenregulierung

Schallschutz:  37 bis 44 dB (Richtwert)
Wärmedämmung:  U = 1,9 W/m2K
EInbau in Mauerwerk o. Beton
Menge: 4,000 Stck

#### Abschnitt 1.4 Stundenlohnarbeiten 235

**1.4.10 Stundenlohnarbeit / Facharbeiter**
Stunde(n) eines Facharbeiters für nicht erfasste
Leistungen gegen besonderen Nachweis einschließlich
aller Lohnnebenkosten.
Menge: 10,000 Std

**1.4.20 Stundenlohnarbeit / Helfer**
Stunde(n) eines Helfers für nicht erfasste Leistungen
gegen besonderen Nachweis einschließlich aller
Lohnnebenkosten.
Menge: 10,000 Std

**1.4.30 Stundenlohnarbeit / Auszubildender**
Stunde(n) eines Auszubildenden für
nicht erfasste Leistungen gegen besonderen Nachweis
einschließlich aller Lohnnebenkosten.
Menge: 10,000 Std

USt %: 19,00
